# Muster-Leistungsbeschreibung
Leistungsbeschreibung (GAEB 90, DA81)
Währung: EUR

## Betonersatz mit RM-Mörtel R4
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Schadhafte, lockere Betonteile und carbonatisierten Beton abstemmen**
Entfernen von schadhaften, lockeren und
mürben Betonteilen bis auf das feste Gefüge
sowie carbonatisierten Beton im Bereich der
Stahlbewehrung.
Korrodierte Bewehrungseisen rundherum
bis 2 cm über die erkennbare Korrosion hinaus
freistemmen.
Reparaturflächen gradlinig und im
Winkelvon 45 Grad begrenzen.
Einheit: m2

**00001.0003 Sandstrahlen mineralischer Flächen**
Untergrundvorbehandlung der mineralischen Flächen
mittels geeignetem Verfahren, z.B. Sandstrahlen
zur Erzielung eines sauberen und
tragfähigen Untergrundes, frei von haftungsmindernden
Schichten.
Der Untergrund muss nach der Untergrundvorbehandlung
die
geforderten Werte aus den technischen Unterlagen
des nachfolgenden Instandsetzungssystems aufweisen
und zur Aufnahme der nachfolgenden Schichten geeignet
sein.
Einheit: m2

**00001.0004 Bewehrung reinigen**
Freigelegte Bewehrungseisen umlaufend
entsprechend Norm-Reinheitsgrad SA 2 1/2
gemäß DIN EN ISO 8501-1 und DIN EN ISO 12944-4
mit geeignetem Verfahren reinigen.

Vorbereitungsverfahren nach Wahl des AN

Angebotenes Verfahren:____________________
Einheit: m

**00001.0005 Mineralischer Korrosionsschutz (Betofix KHB)**
Aufbringen einer Korrosionsschutzbeschichtung auf den
vorbereiteten Bewehrungsstählen mit dem
1-komponentigen, zementgebundenen,
kunststoffvergüteten Schlämmmörtel
Remmers Betofix KHB.

Arbeitsgänge: 2
Schichtdicke je AG: ? 1 mm

Verbrauch:
ca. 1,8 kg/m² pro Anstrich  Remmers Betofix KHB <1087>
Einheit: m2

**00001.0006 PCC-Haftbrücke unter PCC I+II (Betofix KHB)**
Aufbringen einer Haftbrücke auf dem vorbereiteten
mineralischen Untergrund
mit dem 1-komponentigen, kunststoffvergüteten
mineralischen Schlämmmörtel Remmers Betofix KHB.

Verbrauch:
ca. 1,8 kg/m² pro Anstrich  Remmers Betofix KHB <1087>
Einheit: m2

**00001.0007 M2/M3/R3/R4/PCC I+II Betonersatz (Betofix R4)**
RM-Betonersatz einschl. Haftbrücke <= 0,01
Quadratmeter, vertikal
Schadstellen ? 0,01 m²

Bauteil: '.........' (z.B. Wand)
Flächenausrichtung: '.........' (z.B. vertikal)

Schichtdicke: bis '......... ' (z.B. 50 mm)
Eine Rautiefe von 10 mm ist in diese Position
einzurechnen.

Haftbrücke:
Material: Betofix KHB

RM-Betonersatz:
Material: Betofix R4

Die Verarbeitungsvorschriften des Produktherstellers
sind zu beachten.

Verbrauch:
Trockenmörtel-Verbrauch:
ca. 2,0 kg/m²/mm bzw.  2,0 kg/m³  Remmers Betofix R4
<1096>
Einheit: St

**00001.0008 wie vor, jedoch Fläche bis 0,1 m² Schichtdicke ___cm**
Einheit: St

**00001.0009 wie vor, jedoch Fläche bis 0,25 m² Schichtdicke ___cm**
Einheit: St

**00001.0010 wie vor, jedoch Fläche bis 0,50 m² Schichtdicke ___cm**
Einheit: St

**00001.0011 wie vor, jedoch Fläche bis 0,75 m² Schichtdicke ___cm**
Einheit: St

**00001.0012 wie vor, jedoch Fläche bis 1 m² Schichtdicke ___cm**
Einheit: St

**00001.0013 wie vor, jedoch Fläche > 1,00 m² Schichtdicke ___cm**
Einheit: St

**00001.0014 wie vor, jedoch je weiteren Zentimeter Schichtdicke**
Einheit: St

**00001.0015 PCC-Feinspachtel (Betofix Fill)**
*** Bedarfsposition ohne GB
Feinspachtelung auf vorbereiteten Flächen
mit dem einkomponentigen,
mineralischen, kunststoffvergüteten
PCC-Feinspachtel Remmers Betofix Fill.

Bauteil:___________

Einbaulage:______________

Schichtdicke:______ mm

Verbrauch:
ca. 1,75 kg/m²/mm bzw. 1,75 kg/dm³
Remmers Betofix Fill <1008>
Einheit: m2
